# Abrazadera cierre rápido Clamp, referencia 2986 11 de Genebre. 3' - De Genebre

- Propiedad del archivo: CONSTRUNARIO
- Formato: FIEBDC-3/2012
- Programa: Construnario Versión 3.51
- Fecha de los precios: 28/04/2022
- Divisa: EUR

**GEN2986 11** u Abrazadera cierre rápido Clamp, referencia 2986 11 de Genebre. 3' - De Genebre
Precio: 20.02
Abrazadera cierre rápido clamp material acero inox. 304. Aplicación clamp en pulgadas. Pulido sanitario. Medida 3". Código EAN: 8428381210849
