# 3066 Válvula de esfera para manguera T-Hadle Rapid-GE 1/2"x3/4" - De Genebre

- Propiedad del archivo: CONSTRUNARIO
- Formato: FIEBDC-3/2012
- Programa: Construnario Versión 3.51
- Fecha de los precios: 02/05/2022
- Divisa: EUR

**GEN3066 04** u 3066 Válvula de esfera para manguera T-Hadle Rapid-GE 1/2"x3/4" - De Genebre
Precio: 10.00
Válvula esfera para manguera t-handle rapid-ge. Pn 16 paso total. Construcción en latón une-en 12165 cromado. Juntas ptfe. Entrada rosca gas m, iso 228/1. Salida racor rapid-ge conexión manguera. Temp. Máx. 100ºc. Accionamiento mediante t-handle. 1/2"x3/4". Código EAN: 8428381065241
