# 3104 Válvula de escuadra redonda "TAU" 1/2"x1/2" - De Genebre

- Propiedad del archivo: CONSTRUNARIO
- Formato: FIEBDC-3/2012
- Programa: Construnario Versión 3.51
- Fecha de los precios: 02/05/2022
- Divisa: EUR

**GEN3104 05** u 3104 Válvula de escuadra redonda "TAU" 1/2"x1/2" - De Genebre
Precio: 11.54
Válvula escuadra redonda "tau" construcción de maneta, cuerpo y florón en latón según une-en 12165, cromado según en 248. Extremos roscados gas m-m según 228/1. Apertura y cierre por montura cerámica. Código EAN: 8428381254034
