# 3123 Válvula de esfera con retención 1" - De Genebre

- Propiedad del archivo: CONSTRUNARIO
- Formato: FIEBDC-3/2012
- Programa: Construnario Versión 3.51
- Fecha de los precios: 02/05/2022
- Divisa: EUR

**GEN3123 06** u 3123 Válvula de esfera con retención 1" - De Genebre
Precio: 25.49
Válvula esfera con retención. Pn-25 paso total. Construcción en latón une-en 12165 cromado. Juntas ptfe. Extremos roscados h-h, iso 228/1. Temp. Máx. 90ºc. Accionamiento esfera palomilla. Cierre retención nbr vulcanizado. Muelle acero inox. 18/8. Presión mínima trabajo 0.03 bar. 1/2". Código EAN: 8428381225096
