# 3827 Manómetro radial Ø80 mm, indicador rojo, salida inferior, rosca BSP 0-240 bar - De Genebre

- Propiedad del archivo: CONSTRUNARIO
- Formato: FIEBDC-3/2012
- Programa: Construnario Versión 3.51
- Fecha de los precios: 02/05/2022
- Divisa: EUR

**GEN3827 016** u 3827 Manómetro radial Ø80 mm, indicador rojo, salida inferior, rosca BSP 0-240 bar - De Genebre
Precio: 9.96
Caja ABS, índice rojo, doble escala. Tubo Bourdon y racor en latón UNE-EN 12165. rosca 3/8” macho gas (BSP). Graduaciones disponibles 0 a 2,5-4-6-10-16-25-40 bar. Salida inferior. Clase de precisión 2,5. Código EAN: 8428381172963
