# 3882 Contrapeso - De Genebre

- Propiedad del archivo: CONSTRUNARIO
- Formato: FIEBDC-3/2012
- Programa: Construnario Versión 3.51
- Fecha de los precios: 02/05/2022
- Divisa: EUR

**GEN3882 00** u 3882 Contrapeso - De Genebre
Precio: 2.53
Contrapeso montable en el interruptor de nivel horizontal para la regulación de niveles. Temp. Máx. 50ºc. Apto para cables hasta ø10 mm. Código EAN: 8428381196723
