# 3883 Interruptor de nivel horizontal 500cm - De Genebre

- Propiedad del archivo: CONSTRUNARIO
- Formato: FIEBDC-3/2012
- Programa: Construnario Versión 3.51
- Fecha de los precios: 02/05/2022
- Divisa: EUR

**GEN3883 500** u 3883 Interruptor de nivel horizontal 500cm - De Genebre
Precio: 26.37
Interruptor de nivel horizontal conmutable. Tensión de conexión 220v 50hz. Potencia máxima de conexión 1.5kw. Temp. Máx. Funcionamiento 50ºc. Protección ip68. 300 con longitud de cable 500cm. Código EAN: 8428381209324
