# 4721 Válvula hidraúlica con electroválvula Ø150 - De Genebre

- Propiedad del archivo: CONSTRUNARIO
- Formato: FIEBDC-3/2012
- Programa: Construnario Versión 3.51
- Fecha de los precios: 02/05/2022
- Divisa: EUR

**GEN4721 14 00** u 4721 Válvula hidraúlica con electroválvula Ø150 - De Genebre
Precio: 1952.39
Válvula hidráulica electroválvula. Hidromembrana nbr reforzada. Extremos bridas iso 5752-15. Cuerpo hierro g-25. Con pintura poliuretànica pn-10. Mando electroválvula bajo consumo ref. 4340.01- 2,5w. Voltajes: C.A.: 24-48-110-220 50/60 HZ. C.C.: 12-24. Ø150. Código EAN: 8428381199410
