# 4808 Bobina 8W Clase F (155ºC) - De Genebre

- Propiedad del archivo: CONSTRUNARIO
- Formato: FIEBDC-3/2012
- Programa: Construnario Versión 3.51
- Fecha de los precios: 02/05/2022
- Divisa: EUR

**GEN4808** u 4808 Bobina 8W Clase F (155ºC) - De Genebre
Precio: 21.24
Bobina 8w clase f (155ºc) tolerancia de tensión c.a. +10% - 15%. C.c. +10% - 5%. Voltajes: C.A. 24-48-110-220 50/60HZ. C.C. 12-24.
