# 5025 Válvula de esfera 3 piezas 1 1/4" GNP-60/S5 - De Genebre

- Propiedad del archivo: CONSTRUNARIO
- Formato: FIEBDC-3/2012
- Programa: Construnario Versión 3.51
- Fecha de los precios: 28/04/2022
- Divisa: EUR

**GEN5025 07 140** u 5025 Válvula de esfera 3 piezas 1 1/4" GNP-60/S5 - De Genebre
Precio: 292.93
Válvula esfera 3 piezas características válvula 2025. Actuador neumático simple efecto: GNP-60/S4 medida 1 1/4". Código EAN: 8428381230748
