# Válvula de esfera 3 piezas con actuador neumático, referencia 5025 08 48 de Genebre. 1 1/2' GN-15 - De Genebre

- Propiedad del archivo: CONSTRUNARIO
- Formato: FIEBDC-3/2012
- Programa: Construnario Versión 3.51
- Fecha de los precios: 28/04/2022
- Divisa: EUR

**GEN5025 08 48** u Válvula de esfera 3 piezas con actuador neumático, referencia 5025 08 48 de Genebre. 1 1/2' GN-15 - De Genebre
Precio: 230.41
Válvula esfera 3 piezas características válvula 2025. Actuador neumático doble efecto: GN-15 medida 1 1/2". Código EAN: 8428381235408
