# Válvula neumática de corredera, referencia 5062 03 de Genebre. 1 1/2' - De Genebre

- Propiedad del archivo: CONSTRUNARIO
- Formato: FIEBDC-3/2012
- Programa: Construnario Versión 3.51
- Fecha de los precios: 28/04/2022
- Divisa: EUR

**GEN5062 08** u Válvula neumática de corredera, referencia 5062 03 de Genebre. 1 1/2' - De Genebre
Precio: 295.81
Válvula neumática de corredera. Construcción en acero inoxidable aisi 304. Extremos rosca gas. Material de cierre epdm. Conexión neumática namur. Presión máxima de trabajo 10bar. Medida 1 1/2". Código EAN: 8428381262770
