# Válvula neumática 2 vías modulante, referencia 5065 04 de Genebre. Medida: 3/4' - De Genebre

- Propiedad del archivo: CONSTRUNARIO
- Formato: FIEBDC-3/2012
- Programa: Construnario Versión 3.51
- Fecha de los precios: 28/04/2022
- Divisa: EUR

**GEN5065 04** u Válvula neumática 2 vías modulante, referencia 5065 04 de Genebre. Medida: 3/4' - De Genebre
Precio: 1048.11
Válvula neumática 2 vías modulante, referencia 5065 04 de Genebre. Medida: 3/4' Construcción en acero al carbono WCB. Extremos bridados DIN PN 16. Asiento PPL. Temperatura de trabajo -20ºC/+230ºC. Código EAN: 8428381281733
