# Válvula neumática dos vías modulante, referencia 5065A 10 de Genebre. ANSI 2 1/2' - De Genebre

- Propiedad del archivo: CONSTRUNARIO
- Formato: FIEBDC-3/2012
- Programa: Construnario Versión 3.51
- Fecha de los precios: 28/04/2022
- Divisa: EUR

**GEN5065A 10** u Válvula neumática dos vías modulante, referencia 5065A 10 de Genebre. ANSI 2 1/2' - De Genebre
Precio: 2683.11
Construcción en acero al carbono WCB. Extremos bridados ANSI S-150. Asientos PPL. Código EAN: 8428381263036
