# 5113 Válvula mariposa tipo wafer 5" GNP-198/S5 - De Genebre

- Propiedad del archivo: CONSTRUNARIO
- Formato: FIEBDC-3/2012
- Programa: Construnario Versión 3.51
- Fecha de los precios: 28/04/2022
- Divisa: EUR

**GEN5113 13 154** u 5113 Válvula mariposa tipo wafer 5" GNP-198/S5 - De Genebre
Precio: 429.40
Válvula mariposa tipo wafer: pn-16 cuerpo hierro fundido disco: fdon. Nodular zincado elastómero: epdm actuador neumático GNP-198/S5 medida 5". Código EAN: 8428381234944
