# Válvula esfera 2 piezas bridada, con actuador neumático, referencia 5526A 14 83 de Genebre. 6' GN-45/S4 - De Genebre

- Propiedad del archivo: CONSTRUNARIO
- Formato: FIEBDC-3/2012
- Programa: Construnario Versión 3.51
- Fecha de los precios: 28/04/2022
- Divisa: EUR

**GEN5526A1483** u Válvula esfera 2 piezas bridada, con actuador neumático, referencia 5526A 14 83 de Genebre. 6' GN-45/S4 - De Genebre
Precio: 3124.44
Válvula esfera 2 piezas bridada. Actuador neumático. Simple efecto. GN-45/S4 medida 6". Código EAN: 8428381294221
