# 5528A Válvula de esfera 2 piezas brida 8" GNP-800 - De Genebre

- Propiedad del archivo: CONSTRUNARIO
- Formato: FIEBDC-3/2012
- Programa: Construnario Versión 3.51
- Fecha de los precios: 28/04/2022
- Divisa: EUR

**GEN5528A 16 166** u 5528A Válvula de esfera 2 piezas brida 8" GNP-800 - De Genebre
Precio: 8980.37
Válvula esfera 2 piezas bridada características de válvula ver art.2528a actuador doble efecto: gnp-800 medida 8". Código EAN: 8428381233039
