# 5949 02 Microrruptor final de carrera con actuador doble efecto - De Genebre

- Propiedad del archivo: CONSTRUNARIO
- Formato: FIEBDC-3/2012
- Programa: Construnario Versión 3.51
- Fecha de los precios: 28/04/2022
- Divisa: EUR

**GEN594902** u 5949 02 Microrruptor final de carrera con actuador doble efecto - De Genebre
Precio: 1175.93
Cabezal de control con 2 detectores. Cabezal de control con 2 detectores y 2 electroválvulas incorporadas. Código EAN: 8428381250289
