# Contador de agua chorro múltiple, referencia 6029P 07 de Genebre. Agua fría.1 1/4'x1 1/4' (DN25) - De Genebre

- Propiedad del archivo: CONSTRUNARIO
- Formato: FIEBDC-3/2012
- Programa: Construnario Versión 3.51
- Fecha de los precios: 02/05/2022
- Divisa: EUR

**GEN6029P 07** u Contador de agua chorro múltiple, referencia 6029P 07 de Genebre. Agua fría.1 1/4'x1 1/4' (DN25) - De Genebre
Precio: 104.59
Construcción: tecnopolímero. Contador de dial húmedo para agua fría. Montaje horizontal. Temperatura máxima 40ºC. Presión máxima 16bar. Clase de precisión B (montaje horizontal). Código EAN: 8434055002467
