# Monomando fregadero ducha extraíble, referencia 641206 14 45 66 de la serie Klip 2 de Genebre - De Genebre

- Propiedad del archivo: CONSTRUNARIO
- Formato: FIEBDC-3/2012
- Programa: Construnario Versión 3.51
- Fecha de los precios: 02/05/2022
- Divisa: EUR

**GEN64206 14 45 66** u Monomando fregadero ducha extraíble, referencia 641206 14 45 66 de la serie Klip 2 de Genebre - De Genebre
Precio: 170.79
Monomando Serie Klip 2 fregadera ducha extraíble Código EAN: 8428381270164
