# Grifo de lavabo un agua con sensor y batería, referencia 67120 15 45 66 de Genebre. Inox - De Genebre

- Propiedad del archivo: CONSTRUNARIO
- Formato: FIEBDC-3/2012
- Programa: Construnario Versión 3.51
- Fecha de los precios: 02/05/2022
- Divisa: EUR

**GEN67120 15 45 66** u Grifo de lavabo un agua con sensor y batería, referencia 67120 15 45 66 de Genebre. Inox - De Genebre
Precio: 400.72
Alimentado por 1 pila 9V. 100.000 usos (2 años). Equipado con un aireador plástico antical economizador de 6 l/m y todos los elementos de fijación. Función anti-legionella durante 45 segundos después de 24 horas de inactividad. Código EAN: 8434055027996
