# Grifo de lavabo un agua con sensor y batería, referencia 67124 15 45 66 de Genebre. Inox - De Genebre

- Propiedad del archivo: CONSTRUNARIO
- Formato: FIEBDC-3/2012
- Programa: Construnario Versión 3.51
- Fecha de los precios: 02/05/2022
- Divisa: EUR

**GEN67124 15 45 66** u Grifo de lavabo un agua con sensor y batería, referencia 67124 15 45 66 de Genebre. Inox - De Genebre
Precio: 221.46
Provisto de un aireador anti calcáreo economizador con limitación dinámica de 3 l/m. Suministrado con 4 pilas alcalinas AAA. Código EAN: 8434055032488
