# Grifo de lavabo mezclador con sensor y batería, referencia 67135 15 45 66 de Genebre. Inox - De Genebre

- Propiedad del archivo: CONSTRUNARIO
- Formato: FIEBDC-3/2012
- Programa: Construnario Versión 3.51
- Fecha de los precios: 02/05/2022
- Divisa: EUR

**GEN67135 15 45 66** u Grifo de lavabo mezclador con sensor y batería, referencia 67135 15 45 66 de Genebre. Inox - De Genebre
Precio: 255.04
Dotado de un sistema de detección por infrarrojos. Programado para cierre automático tras 60 segundos. Fabricado en latón CW617N Cromado según EN 248. Alimentado por 4 pilas AAA. 100.000 usos (2 años). Provisto de un mezclador accionado por palanca y de un aireador plástico antical economizador con limitador a 8 l/m. Incluye válvulas antirretorno, filtro, conexiones flexibles según EN 13618 y todos los elementos de fijación. Funciones especiales de protección: Detener la función de suministro después de 60 segundos de uso continuo. Código EAN: 8428381281559
