# 70031 Válvula temostatizable escuadra para tubo hierro 3/8" - De Genebre

- Propiedad del archivo: CONSTRUNARIO
- Formato: FIEBDC-3/2012
- Programa: Construnario Versión 3.51
- Fecha de los precios: 02/05/2022
- Divisa: EUR

**GEN70031 03 00** u 70031 Válvula temostatizable escuadra para tubo hierro 3/8" - De Genebre
Precio: 10.03
Válvula termostatizable escuadra para tubo de hierro. Construcción en latón niquelado s/une-en 12164- 12165. Juntas de cierre en elastómero. Volante en abs antirrobo. Conexión a tubería rosca hembra iso 228/1. Manual intercambiable por cabezal termostático. Temp. Máx. Trabajo 110ºc. Presión máx. Trabajo 10bar. 3/8". Código EAN: 8428381139430
