# 70171 Colector simple componible sanitario c/regulación 2, 3 y 4 vías 3/4" - De Genebre

- Propiedad del archivo: CONSTRUNARIO
- Formato: FIEBDC-3/2012
- Programa: Construnario Versión 3.51
- Fecha de los precios: 02/05/2022
- Divisa: EUR

**GEN70171 05 02** u 70171 Colector simple componible sanitario c/regulación 2, 3 y 4 vías 3/4" - De Genebre
Precio: 26.97
COLECTOR SIMPLE COMPONIBLE SANITARIO CON REGULACIÓN 2,3 Y 4 VÍAS. CONSTRUCCIÓN EN LATÓN NIQUELADO. JUNTAS EN ELASTÓMERO. VOLANTE EN ABS ANTIROBO. CONEXIÓN EN DERIVACIÓN LATERAL ROSCA MACHO W24,5X 19H/1". CONEXIÓN EN LÍNEA ROSCA MACHO- HEMBRA ISO 228/1. TEMPERATURA MÁXIMA DE TRABAJO: 110ºC. PRESIÓN MÁXIMA DE TRABAJO: 10BAR. 3/4" DE GENEBRE 70171 Código EAN: 8428381266068
