# 8060 Sonda PT100 Doble Rosca 1/2" Ø6mm 400mm - De Genebre

- Propiedad del archivo: CONSTRUNARIO
- Formato: FIEBDC-3/2012
- Programa: Construnario Versión 3.51
- Fecha de los precios: 02/05/2022
- Divisa: EUR

**GEN8060 400** u 8060 Sonda PT100 Doble Rosca 1/2" Ø6mm 400mm - De Genebre
Precio: 129.97
Sonda PT100. Doble r=1/2" diámetro= 6mm. Elemento extraíble. Cabezal din br roscado. 400mm. Código EAN: 8428381251873
