# 8060 Relé estado solido 4-20mA 40A - De Genebre

- Propiedad del archivo: CONSTRUNARIO
- Formato: FIEBDC-3/2012
- Programa: Construnario Versión 3.51
- Fecha de los precios: 02/05/2022
- Divisa: EUR

**GEN8066 40** u 8060 Relé estado solido 4-20mA 40A - De Genebre
Precio: 76.37
Relé estado sólido. Voltaje: 230VAC. Rango de frecuencia: 50/60hz. Temperatura de trabajo -30ºc + 75ºc. Salida 4-20MA. 40A. Código EAN: 8428381251743
