# Cuba de recogida de agua de Resmat. Capacidad: 2000l

- Propiedad del archivo: CONSTRUNARIO
- Formato: FIEBDC-3/2012
- Programa: Construnario Versión 3.51
- Fecha de los precios: 01/12/2022
- Divisa: EUR

**CUBARES** u Cuba de recogida de agua de Resmat. Capacidad: 2000l
Cubas de recogida de agua con forma cilíndrica que pueden ser enterradas si se desea. Estas cubas son un sistema muy eficaz de almacenaje de agua tanto doméstico como industrial. Se fabrican para su uso en formato horizontal y vertical en función de lo que se precise. Este tipo de cubas son óptimas para contener agua potable debido a su fabricación con poliéster reforzado con fibra de vidrio. Nuestras cubas para la recogida de agua tienen una gran resistencia química, mecánica, una alta resistencia a la corrosión y están preparadas para estar expuestas a los agentes climatológicos del exterior. Las cubas de recogida de agua potable horizontales tanto las que se pueden enterrar como las que no, van de los 2.000 a los 6.000 litros de capacidad, mientras que las cubas verticales también tanto si se pueden enterrar, como si son de superficie, van de los 4.000 a los 6.000 litros de capacidad. Sin embargo, en Resmat, le ofrecemos la opción de servir otros volumenes contactando con nosotros. También de añadir accesorios opcionales si así lo desea.
