# Radiadores para baño, Zehnder Roda Twist Spa Air. Disponible en varios colores de acabado

- Propiedad del archivo: CONSTRUNARIO
- Formato: FIEBDC-3/2012
- Programa: Construnario Versión 3.51
- Fecha de los precios: 11/11/2022
- Divisa: EUR

**RODATWS** u Radiadores para baño, Zehnder Roda Twist Spa Air. Disponible en varios colores de acabado
Los radiadores para baño son cada vez más refinados. Zehnder Roda Twist Spa Air lo demuestra: con un cuerpo que gira 180° para la suspensión sencilla de las toallas. Gracias al potente calefactor de aire integrado, el baño se calienta con mayor rapidez. Disponible en casi todos los colores y superficies de la carta de colores de Zehnder. Ventajas La disposición de tubos abierta lateralmente permite colgar y desplazar lateralmente las toallas Un plus de higiene gracias al filtro de aire limpiable La capacidad de giro de 180° facilita la suspensión de las toallas Un porcentaje de radiación elevado ofrece confort Ventiladores silenciosos integrados con regulación de fácil manejo para una fase de calentamiento considerablemente más corta y más potencia, confort y bienestar Diversidad de modelos con variante para la disposición de tubos izquierda o derecha en tubos colectores El calefactor adicional de gran potencia garantiza en todo momento el confort y el ambiente agradable del cuarto de baño Confort acorde a las necesidades gracias al calentamiento rápido regulable
