# Tejido técnico polivalente, referencia Alpha de Industrial Sedó. 580 g/m²

- Propiedad del archivo: CONSTRUNARIO
- Formato: FIEBDC-3/2012
- Programa: Construnario Versión 3.51
- Fecha de los precios: 06/05/2022
- Divisa: EUR

**ALPHASEDO** m Tejido técnico polivalente, referencia Alpha de Industrial Sedó. 580 g/m²
Tejido técnico polivalente para innumerables usos ya sea en el sector transporte, agrícola, industrial o espacios de ocio. Sus aplicativos más conocidos son para la realización de cortinas laterales de camión ligero, elementos separadores, granjas, techos de invernaderos, etc. Su peso ligero (580g/m²) lo hace fácilmente manejable y manipulable. Además, la calidad del tejido base que conforma la lona, junto al recubrimiento de PVC y su acabado lacado brillante del anverso, le facilita la limpieza y le confiere una larga durabilidad. Todas estas características hacen de este un textil básico adaptable a multitud de funciones y usos, está disponible en 18 colores y anchos, de 250cm y 300 cm
