# Pared de rejilla de madera maciza de Hunter Douglas. Altas prestaciones acústicas

- Propiedad del archivo: CONSTRUNARIO
- Formato: FIEBDC-3/2012
- Programa: Construnario Versión 3.51
- Fecha de los precios: 09/05/2022
- Divisa: EUR

**PAMAMAZ** m Pared de rejilla de madera maciza de Hunter Douglas. Altas prestaciones acústicas
Descubra nuestra pared de rejilla de madera maciza, un producto a base de madera natural respetuoso con el medio ambiente y que constituye el único material de construcción 100 % neutro en emisiones de CO2 y totalmente reciclable. Trabajamos exclusivamente con madera maciza que presenta sus propias características naturales, como estructura, nudos, color, forma de las vetas y tolerancia dimensional. El sistema de madera de rejilla resulta adecuado para paredes de interiores y se puede utilizar asimismo en exteriores en el caso de que exista una amplia cornisa.
