# Kit calefacción termostática, referencia KCT06 de Arco. Escuadra roscar 1/2. Cromo. Cabeza termostática

- Propiedad del archivo: CONSTRUNARIO
- Formato: FIEBDC-3/2012
- Programa: Construnario Versión 3.51
- Fecha de los precios: 11/05/2022
- Divisa: EUR

**ARCKCT06** u Kit calefacción termostática, referencia KCT06 de Arco. Escuadra roscar 1/2. Cromo. Cabeza termostática
Marca: ARCO Kit calefacción termostática TERM 14 M28 escuadra roscar 1/2"" (válvula TEIDE + detentor + cabeza).
