# Válvula de escuadra modelo COMBI MAC Antical de la serie lavadora de Arco. 1/2mx3/8mx3/4m. Sin tuerca. Cromo

- Propiedad del archivo: CONSTRUNARIO
- Formato: FIEBDC-3/2012
- Programa: Construnario Versión 3.51
- Fecha de los precios: 11/05/2022
- Divisa: EUR

**COMB5MAC** u Válvula de escuadra modelo COMBI MAC Antical de la serie lavadora de Arco. 1/2mx3/8mx3/4m. Sin tuerca. Cromo
Marca: ARCO Modelo: COMBI Vitaq sin retención Válvula de corte a elementos terminales de la instalación, combina 2 válvulas independientes de cuarto de vuelta en un único cuerpo. Cuerpo fabricado en latón europeo CW614N acabado cromado. Ejes en polímero anti-cal. Presión nominal: 16 bar, presión de ensayo: 25 bar, rango de temperatura: agua fría y caliente hasta 95ºC, fluido: agua potable y agua caliente sanitaria. Conexión 1/2"x3/4"x3/4". Código EAN: 8428519060193
