# Caldera compacta de condensació modelo Uni Condens 800 F, referencia 7 731 200 183 de Bosch. Potencia: 1000 kW

- Propiedad del archivo: CONSTRUNARIO
- Formato: FIEBDC-3/2012
- Programa: Construnario Versión 3.51
- Fecha de los precios: 08/11/2022
- Divisa: EUR

**7731200183** u Caldera compacta de condensació modelo Uni Condens 800 F, referencia 7 731 200 183 de Bosch. Potencia: 1000 kW
? Caldera compacta de condensación con cámara de combustión de óptimo rendimiento. ? Superficies de intercambio, eficaces y autolimpiables. ? Rendimiento de hasta el 110% sobre PCI. ? Todas las superficies en contacto con los gases son de acero inoxidable. ? Reducidas emisiones contaminantes. ? Atenuación acústica integrada. La caldera incluye en su volumen de suministro tiras de aislamiento antivibratorio. ? Construcción compacta que permite su instalación incluso en locales de reducidas dimensiones. (Altura máxima de instalación 2,05 m). ? Sencilla instalación hidráulica. No hay requerimientos de caudal mínimo de circulación lo que simplifica su instalación. ? Fácil mantenimiento y limpieza. Gran abertura de inspección. ? Dos retornos para separación de los circuitos de alta y baja temperatura. ? La caldera viene con el aislamiento y la carcasa montadas de fábrica lo que permite su fácil y rápida instalación. ? Presión máxima de servicio: 6 bar. Quemadores ? Posibilidad de suministrar con quemadores presurizados de las marcas Weishaupt o Riello. Consúltenos. Peso (kg): 1760 Largo (mm): 2580 Ancho (mm): 1040 Alto (mm): 2192.
