# Estación solar completa de dos vías con regulación B-Sol 100-2 incorporado AGS10 B-Sol 100-2, referencia 7 735 600 037 de Bosch

- Propiedad del archivo: CONSTRUNARIO
- Formato: FIEBDC-3/2012
- Programa: Construnario Versión 3.51
- Fecha de los precios: 08/11/2022
- Divisa: EUR

**7735600037** u Estación solar completa de dos vías con regulación B-Sol 100-2 incorporado AGS10 B-Sol 100-2, referencia 7 735 600 037 de Bosch
Estación solar BOSCH AGS10 B-Sol 100-2 con regulación solar SC20/2 incorporada de 2 vías y válida para hasta 20 captadores solares. La estación solar está compuesta por: . Bomba de alta eficiencia. . Llaves de corte ida y retorno con termómetro integrado y válvula antirretorno. . Caudalímetro. . Válvula de seguridad tarada a 6 bar. . Conexión para vaso de expansión. . Conexión de la estación para llenar. . Manómetro. . Aislamiento y fijaciones. . Separador de aire con purgador. . Conexión de las tuberías con unión bicono.
