# Sistema de regulación solar por diferencial de temperatura B-Sol 100, referencia 7 7 35 600 072 de Bosh

- Propiedad del archivo: CONSTRUNARIO
- Formato: FIEBDC-3/2012
- Programa: Construnario Versión 3.51
- Fecha de los precios: 08/11/2022
- Divisa: EUR

**7735600072** u Sistema de regulación solar por diferencial de temperatura B-Sol 100, referencia 7 7 35 600 072 de Bosh
? Regulación solar para sistemas de una aplicación. ? Display LCD que incluye pictoramas animados. ? Control de bombas de alta eficiência. ? Tensión Elec. 230 V, 50Hz ? Incluye dos sondas, una de 20K (captador), una de 12K (acumulador). Posibilidad de incorporar una tercera sonda para lectura de temperatura en la parte superior del acumulador. ? Clase de Seguridad: IP20 ? Certificación: CE
