# Kit hidráulico de montaje rápido directo sobre caldera, referencia 7 736 700 862 de Bosch

- Propiedad del archivo: CONSTRUNARIO
- Formato: FIEBDC-3/2012
- Programa: Construnario Versión 3.51
- Fecha de los precios: 08/11/2022
- Divisa: EUR

**7736700862** u Kit hidráulico de montaje rápido directo sobre caldera, referencia 7 736 700 862 de Bosch
Bomba WILO STRATOS para 25 /1 - 8 de alta eficiencia, válvula de seguridad a 6 bar, llave de gas, llave de ida y retorno, manómetro, conexiones para vaso de expansión, vaciado y llenado, aislamiento total (incluida parte trasera de caldera).
