# Módulo de señal externa para el control de caldera con señal de 0-10V modelo MU100, referencia 7 738 110 119 de Bosch

- Propiedad del archivo: CONSTRUNARIO
- Formato: FIEBDC-3/2012
- Programa: Construnario Versión 3.51
- Fecha de los precios: 08/11/2022
- Divisa: EUR

**7738110119** u Módulo de señal externa para el control de caldera con señal de 0-10V modelo MU100, referencia 7 738 110 119 de Bosch
? Para el control de calderas con regulación EMS 2.0 mediante señal externa de 0-10V. ? Posibilidad de control de caldera por potencia o por temperatura. ? Señal de aviso de fallo de 230V
