# Kit básico vertical 80/125 C33x, referencia 7 738 112 660 de Bosch

- Propiedad del archivo: CONSTRUNARIO
- Formato: FIEBDC-3/2012
- Programa: Construnario Versión 3.51
- Fecha de los precios: 08/11/2022
- Divisa: EUR

**7738112660** u Kit básico vertical 80/125 C33x, referencia 7 738 112 660 de Bosch
Kit básico vertical . 80/125 C33x, compuesto por tramo telescópico con longitud máxima de 1.000 mm y terminal. No incluye adaptador con tomas de análisis
