# Bastidor soporte básico sobre tejado inclinado para captadores verticales FKA 5-2, referencia 8 718 531 017 de Bosch

- Propiedad del archivo: CONSTRUNARIO
- Formato: FIEBDC-3/2012
- Programa: Construnario Versión 3.51
- Fecha de los precios: 08/11/2022
- Divisa: EUR

**8718531017** u Bastidor soporte básico sobre tejado inclinado para captadores verticales FKA 5-2, referencia 8 718 531 017 de Bosch
Bastidor soporte básico sobre tejado inclinado para captadores verticales. Debe ser fijado sobre el tejado mediante ganchos de fijación. • Sobre este bastidor se fija el primer captador de cada grupo de captadores. Necesario uno por cada grupo de captadores.
