# Compensador hidráulico, modelo WHY 120/80, referencia 8 718 599 386 de Bosch

- Propiedad del archivo: CONSTRUNARIO
- Formato: FIEBDC-3/2012
- Programa: Construnario Versión 3.51
- Fecha de los precios: 08/11/2022
- Divisa: EUR

**8718599386** u Compensador hidráulico, modelo WHY 120/80, referencia 8 718 599 386 de Bosch
• Compensador hidráulico DN 120/80 con aislamiento negro • Incluye vaina para sonda y soporte para colgar, válvula de vaciado, tacos y tornillos • Máximo 5000 l/h
