# Equipo autónomo de generación de calor con caldera de pie de condensación, referencia RTC7000F -450 de Bosch. Potencia: 450 kW

- Propiedad del archivo: CONSTRUNARIO
- Formato: FIEBDC-3/2012
- Programa: Construnario Versión 3.51
- Fecha de los precios: 08/11/2022
- Divisa: EUR

**RTC7000F -450** u Equipo autónomo de generación de calor con caldera de pie de condensación, referencia RTC7000F -450 de Bosch. Potencia: 450 kW
? Equipo autónomo a gas natural o GLP* para instalación en exteriores, con calderas Condens 7000 F de 75 a 300 kW integradas. ? Dos modelos de armarios compactos diferenciados según el número de calderas instaladas: Armarios de una caldera y armarios de dos calderas. ? Los armarios de dos calderas, esta diseñados de forma que no es necesario el mantenimiento por uno de sus lados, lo que los hace ideales para reformas de instalaciones en cubiertas con limitaciones en cuanto al espacio, ya que permite adosarlo a una pared. ? Hidráulica completa incluyendo compensador hidráulico, llenado de la instalación con filtro, desconector y contador, filtro en el retorno de instalación, etc. ? Flexibilidad de diseño hidráulico. Aunque el equipo de base incluye bombas de primario y compensador hidráulico, es posible plantear la hidráulica del equipo sólo con bombas de primario adaptadas a las necesidades concretas de su instalación. ? Posibilidad de sustituir el compensador hidráulico por un intercambiador de placas. Recomendable en reformas de instalaciones antiguas o en aquellas instalaciones en las que la calidad del agua no sea adecuada. ? Electroválvula de gas montada y conexionada. ? Elevada eficiencia energética. Rendimiento estacional de calderas de hasta el 110%. ? Posibilidad de seleccionar el control del equipo entre los reguladores compatibles Bosch: O bien regulación MX25 y módulos asociados (CW4000 + MC400, MM100, etc), o bien regulación CC-8000 para el control de la instalación y comunicación con sistema de regulación del edificio. ? Facilidad de mantenimiento del equipo completo. Fácil accesibilidad a todos los componentes del equipo gracias a que todos los lados del armario que precisan mantenimiento, tienen puerta. * Disponible próximamente. (Consulte en su delegación Bosch)
