# Bisagra para carpintería de cámara tradicional, BI 090 3P de IDh. Eje de acero. Blanco

- Propiedad del archivo: CONSTRUNARIO
- Formato: FIEBDC-3/2012
- Programa: Construnario Versión 3.51
- Fecha de los precios: 08/02/2023
- Divisa: EUR

**BI0090Z3P** u Bisagra para carpintería de cámara tradicional, BI 090 3P de IDh. Eje de acero. Blanco
Bisagras para carpinterías de cámara tradicional . Su diseño de tres palas les permite soportar mayores pesos de hoja. Incorpora un espárrago que garantiza una mayor resistencia al deslizamiento. Es reversible.
