# Armario extintor modular, BMR AE 25/1S de Komtes

- Propiedad del archivo: CONSTRUNARIO
- Formato: FIEBDC-3/2012
- Programa: Construnario Versión 3.51
- Fecha de los precios: 25/05/2022
- Divisa: EUR

**KOM_BMRAES251S** u Armario extintor modular, BMR AE 25/1S de Komtes
Armarios para alojar un extintor de polvo ABC de 6kg o de C02 de 2kg (extintor no incluido) Armario en pintura poliéster RAL 3000 y puerta ciega en INOX Cerraduras de resbalón en plástico Posibilidad de montaje en horizontal junto a BIEs BMR Dimensiones: 680x270x215mm (Alto x Ancho x Fondo) OPCIONES RAL 3000/9001/9010/9003/9002GOF/INOX (otros acabados consultar) Marco embellecedor para montaje empotrado
