# Bomba de calor Mini VRF, referencia MDC 8-1, Potencia: 7,2

- Propiedad del archivo: CONSTRUNARIO
- Formato: FIEBDC-3/2012
- Programa: Construnario Versión 3.51
- Fecha de los precios: 08/11/2022
- Divisa: EUR

**7739835416** u Bomba de calor Mini VRF, referencia MDC 8-1, Potencia: 7,2
La bomba de calor Mini VRF con compresor DC Inverter y motor del ventilador DC es una solución altamente eficiente para pequeños edificios comerciales, chalets adosados y apartamentos.
