# Sistema de ventilación con recuperación de calor, referencia ERV 400-1 de Bosch

- Propiedad del archivo: CONSTRUNARIO
- Formato: FIEBDC-3/2012
- Programa: Construnario Versión 3.51
- Fecha de los precios: 08/11/2022
- Divisa: EUR

**7733700992** u Sistema de ventilación con recuperación de calor, referencia ERV 400-1 de Bosch
El sistema de ventilación con recuperación de calor se utiliza para suministrar aire exterior. El aire exterior se preacondiciona con el de extracción a través de un intercambiador de calor, lo que minimiza las pérdidas de energía. La unidad complementa perfectamente las necesidades de ventilación de los proyectos VRF y también puede utilizarse como unidad independiente.
