# Cable de alta flexibilidad, referencia H07BQ-F 450/750V de Condenerg. Apto para usos móviles

- Propiedad del archivo: CONSTRUNARIO
- Formato: FIEBDC-3/2012
- Programa: Construnario Versión 3.51
- Fecha de los precios: 24/10/2022
- Divisa: EUR

**H07BQ-F 450750V** m Cable de alta flexibilidad, referencia H07BQ-F 450/750V de Condenerg. Apto para usos móviles
Conductor: Cuerda de cobre pulido flexible clase V s/. UNE-EN 60228. Aislamiento: EN 50363-1 - Goma de Etileno propileno tipo EI-6. Identificaciones: HD 308 S2 Formación: Conductores aislados cableados concentricamente. Cubierta exterior: EN 50363-10-2 - Compuesto de Poliuretano termoplástico (TPU). Color: Naranja Tensión de servicio: 450/750V Tensión de ensayo: 2.500V 5min Temperatura de servicio: -40...+90ºC (250ºC / 5 segundos en cortocircuito) Normativas: (Constructiva) UNE-EN 50525-2-21 - Cables de uilización general. Cables flexibles con aislamiento de elastómero reticulado. (Aislamiento) EN 50363-1 - Goma de Etileno propileno tipo EI-6. (Cubierta) EN 50363-10-2 - Compuesto de Poliuretano termoplástico (TPU).
