# Cámara tipo Bullet, referencia 01U.328.212 de Bosch. 2MP 2,8-12mm auto IP67 IK10

- Propiedad del archivo: CONSTRUNARIO
- Formato: FIEBDC-3/2012
- Programa: Construnario Versión 3.51
- Fecha de los precios: 21/06/2022
- Divisa: EUR

**01U328212** u Cámara tipo Bullet, referencia 01U.328.212 de Bosch. 2MP 2,8-12mm auto IP67 IK10
Fácil instalación con lente con zoom/enfoque automáticos, asistente y modos preconfigurados. Iluminador por infrarrojos integrado con 60 m (196 pies) de distancia de visualización 1080p30 para obtener imágenes muy detalladas Essential Video Analytics integrado para activar las alertas relevantes y recuperar los datos de forma rápida Transmisión totalmente configurable de múltiples flujos H.265
