# Sistema de ventilación descentralizada, referencia FSL-B-ZAB/SEK de Trox. Unidad para antepecho de ventana

- Propiedad del archivo: CONSTRUNARIO
- Formato: FIEBDC-3/2012
- Programa: Construnario Versión 3.51
- Fecha de los precios: 24/10/2022
- Divisa: EUR

**FSL-B-ZABSEK** u Sistema de ventilación descentralizada, referencia FSL-B-ZAB/SEK de Trox. Unidad para antepecho de ventana
Unidad de ventilación descentralizada lista para funcionar que proporciona un buen nivel de confort, empleada tanto para impulsión como retorno de aire, dispone de batería y recuperador para instalación en antepecho de ventana Motores EC acústicamente optimizados para funcionamiento a bajas potencias de ventilador, SFP = -1 en cumplimiento con EN 13779 Recuperador rotativo de calor (aire/aire), incluye compuerta de bypass con actuador (todo-nada) Baterías para calefacción y refrigeración, para sistemas a 2 o 4 tubos Incluye filtros para polvo fino y polen, en conformidad con VDI 6022 – eficacia filtrante F7 para aire primario y G3 para retorno de aire El panel para inspección simplifica el cambio del filtro y la limpieza de las baterías Bandeja de condensados con tubería de desagüe Compuertas de cierre motorizada, normalmente cerrada (NC) Conmutación automática para funcionamiento con aire secundario (en función de la calidad del aire) Equipamiento opcional y accesorios Sistema de control modular FSL-CONTROL II, especial para sistemas de ventilación descentralizada Control a demanda, free cooling y purga nocturna, en función de la estrategia de control Compatible con diferentes sistemas de fijación para instalación de la unidad en suelo o pared Recuperación de calor variable Pintado al polvo, RAL 9005
