# Panel de fibra-yeso con canto recto 2800 x 1200 x 12,5 - de Fermacell

- Propiedad del archivo: CONSTRUNARIO
- Formato: FIEBDC-3/2012
- Programa: Construnario Versión 3.51
- Fecha de los precios: 01/03/2023
- Divisa: EUR

**71038_FER** m2 Panel de fibra-yeso con canto recto 2800 x 1200 x 12,5 - de Fermacell
Precio: 7.75
Panel homogéneo para construcción seca, base de yeso y fibras de papel, hidrofugado en fábrica. Para aplicaciones interiores en paredes, techos y suelos. Resistente al fuego y a la humedad.
